# Gebäudeplanung Sporthalle Schlotheim_neu
Angebotsaufforderung (GAEB 90, DA83)
Währung: EUR
Auftraggeber: LRA UH-Kreis

## Trockenbauarbeiten
Datum: 04.06.25

### Gewerk 01 TROCKENBAUARBEITEN

#### Titel 01.00 Baustelleneinrichtung

**01.00.0010 Baustelleneinrichtung**
Baustelleneinrichtung für den gesamten
Umfang der Trockenbauarbeiten, einschl.der
erforderlichen Schutz- und Arbeitsgerüste, sowie der
Montage-und Transportgeräte aller Art, z.B. Autokran,
Bühnen
soweit dies in den nachfolgenden Positionen nicht
gesondert
beschrieben wird.
Baustelle einrichten, vorhalten über die Bauzeit sowie
räumen der Baustelle und Wiederherstellen des
ursprünlichen Zustandes, einschl. Entfernen von
Verunreinigungen, mit folgenden in den
Pauschalpreis einzurechnenden Leistungen:
- Tages- und Wohnunterkünfte
- Lager- und Arbeitsplätze
- Arbeitsplatzbeleuchtung
- Baustrom, Bauwasser von bauseitigen
 Haupt-und Unterverteilungsstellen,
 einschl. Verteilung und Anschlussleitung
- Umlagen für Baumedien: siehe Vorbemerkungen
 "Besondere Vertragsbedingungen"!
- Lagerräume, Magazin, Unterstelleinrichtungen
- Maschinen, Geräte, Werkzeuge
- Absperrungen, Schutzwände, Schutzdächer
- Werbeträger, Bautafel
- Schutzgeländer
Hinweis:
Die Nutzung von Räumlichkeiten innerhalb des Gebäudes
als Tages- und Wohnunterkünfte, Lagerräume, Magazine
ist untersagt. Die Stellflächen für diese Einrichtungen
werden dem AN nach Zuweisung durch die Bauleitung
im BE-Gelände zur Verfügung gestellt.
Ist diese Position nicht verpreist, sind die
vorbeschriebenen Maßnahmen mit den anderen
Leistungspositionen abgegolten.
Menge: 1,000 psch

#### Titel 01.01 Montagewände- Standard

*Hinweis*
Nichttragende innere Trennwand DIN 4103-1
als Montagewand mit Einfachständerwerk und
Gipsbauplatten liefern und montieren,
bestehend aus:
- Unterkonstruktion:
  aus einfachem Ständerwerk aus verzinkten
  Stahlprofilen nach  DIN 18182-1,
  CW/UW 50, 75, 100/50(40)/06 einschl.
 Anschlussdichtung an andere Bauteile;
- Beplankung:
  beidseitig, 2-lagig mit Gipsbauplatten  nach
  DIN EN 520 u. DIN 18180 (alt)  (Bauplatten/
  Bauplatten imprägniert /Feuerschutzplatten/
  Feuerschutzplatten imprägniert )
  Verarbeitung gemäß DIN 18181,einschl. starrem
  Anschluss mit Anspachtelung an andere Bauteile;
- Umlaufende Anschlüsse:
  umlaufend starr an Boden-,Decken- und
  Wandanschluss mit Anschlussprofilen und
  Anschlussdichtung ,einschl. Trennstreifen an
  Massivbauteilen herstellen.
  seitlich im Winkel von 90°an Mauerwerk,
  Beton- und Montagewänden, oben und unten
  an Rohfußböden und Decken aus Beton.
  Durchbiegung Decken< 10 mm
- Oberflächenausbildung:
  Verspachtelung der Gipsplatten gemäß Merkblatt Nr. 2
  des Bundesverbandes der Gipsindustrie e.V.
  Qualitätsstufe Q2 Standardverspachtelung.
  (Grundverspachtelung plus Nachverspachtelung/Finish).
  Eventuelle Fugenbewehrung gemäß Herstellerangaben;
- Dämmschicht:
  Dämmschicht aus Mineralwolle nach DIN EN 13162,
  Dicke/ WLG/ Schall: Siehe Angaben in Positionen
  Brandverhalten nach DIN EN 13501-1: A1,
  Wärmeleitfähigkeit  = 0,040 W/(mK),
  längenbez. Strömungswiderstand: r = 5 kPa·s/m.
  Dämmung einlagig, dicht stoßen, abrutschsicher
  verlegen, Fehlstellen, insbesondere im Bereich
  der UW-Profile, sind unbedingt zu vermeiden.
  Anwendungsgebiete nach DIN 4108-10:
  WI,WTR,zk,dk, Innendämmung von Trennwänden
  Hergestellt mit Ecose® Technology, einem
  formaldehydfreien Bindemittel auf Basis vorwiegend
  natürlich-organischer Grundstoffe ohne Zusatz von
  künstlichen Farben oder Färbemitteln.
- Einbauort:
  Geschosse: EG und UG

**01.01.0020 GK Metall-Einfachständerwand,Typ A/ H2,d=125 mm**
Metallständerwand mit Einfachständerwerk
liefern und montieren.
Profile :  CW/UW 75/50(40)/06
Beplankung :  Flurseite:  2 x 12,5 mm,Typ A
  Feuchtraum: 2 x 12,5 mm,Typ H2
  nach DIN EN 520
  (GKB/ GKBi n. DIN 18180))
Brandschutz:  F 30-A (gem.DIN 4102, Teil 4)
Schallschtutz:  Rw, R ³ 47 dB
  Rw = 55,9 dB
Dämmschicht:  Mineralwolle, Dicke: 60 mm.
Produkt:  Knauf Trennwand-Dämmplatte TP 115 o.glw.
Wanddicke :  125 mm
Wandöhe :  bis 3,25 m
Oberflächen:  Q 2, Standardverspachtelung
Einbaubereich:  EG, , Trennwand zum notw. Flur
Richtfabrikat:  Knauf W112 o.glw.
Angeb. Sytem : '...........................'
Menge: 30,000 m2

**01.01.0030 Wandflächen unter 5 m2, Zulage Metallständerwand**
Kleinflächen aus Gipsplatten
als Zulage zur Hauptposition.
Angegeben ist die Fläche je Wand;
Menge: 10,000 m2

**01.01.0040 Feuerschutzbeplankung als Zulage zu Metallständerwand, F 30-A**
Zulage zur Hauptpos. Ausführung jedoch in:

Beplankung :  Flurseitig, 2 x 12,5 mm,Typ A
  nach  DIN EN 520 (GKB n. DIN
18180)
Brandschutz:  F 30-A (gem.DIN 4102, Teil 4)
Einbauort:  Trennwände zwischen Bar. WC-und
  notw.  Fluren
Kosten je Lage.
Angeb. Sytem : '........................'
Menge: 33,000 m2

**01.01.0050 T-Verbindung, Montagewand**
T-Verbindung mit starrer Verbindung/
mit starrer Verbindung und unterbrochener Beplankung/
mit Inneneckprofilen *.
Menge: 7,000 m

**01.01.0060 Freistehende Wandenden**
Freistehendes Wandende bestehend aus einem C-
Ständerprofil 50/50/0,6 mm. 155 mm Stirnseite mit 1 x
12,5 mm dicken Plattenstreifen beplanken, die Kanten
raumhoch mit Kantenschutzprofil 31/31/0,4 mm bewehren
und flächig abspachteln. Gesamte Arbeit nach
Werksvorschrift ausgeführt.
Menge: 7,000 m

**01.01.0070 Zulage Spachtelung, erhöhte Qualität Q3**
Zulage zur Hauptposition für die Verspachtelung von
Gipskarton-/Gipsfaserplatten in erhöhter
Oberflächenqualität Q3 gemäß DIN 18340 und den
anerkannten Regeln der Technik.
Menge: 15,000 m2

#### Titel 01.02 VORSATZSCHALEN/SCHACHTWAENDE/WANDBEKLEID

*Hinweis*
Vorsatzschale:
Gipsbauplatten-Vorsatzschale an tragenden und
nichttragenden Trennwänden liefern und montieren,
bestehend
aus:
- Unterkonstruktion:
 als Ständerwerk aus verzinkten Stahlblechprofilen nach
 DIN 18182-1, Ständerprofile CD 60x27/UD 30x28 bei
 Direktbefestigung;
Ständerprofile CW/UW 50/50(40)/06 + 75/75(40)/06
 als freistehende Konstruktion.
- Befestigung:
 an Wänden aus Mauerwerk, Beton oder Ständerwänden
 in den Drittelpunkten der Geschosse mit
 Direktabhängern, DA-GK-100 bis 200,
 als freistehende VS an Rohfußböden und Decken aus
 Beton oder Holzkonstruktion befestigen.
- Beplankung:
 2-lagig, Verarbeitung gemäß DIN 18181,
 einschl.starrem Anschluss mit Anspachtelung
 an andere Bauteile (Decken,Böden,Wände u.ä.);
 in Feuchträumen mit imprägnierten Gipsplatten
 Typ H2 nach DIN EN 520 (alt DIN 18180: GKBI),
 sonst Typ A nach DIN EN 520(alt DIN 18180: GKB)
- Umlaufende Anschlüsse:
 umlaufendem starren Boden-,Decken- und
 Wandanschluss mit Anschlussprofilen und
 Anschlussdichtun, einschl. Trennstreifen an
 Massivbauteilen g herstellen.
 Seitlich im Winkel von 90°an Mauerwerk,
 Beton- und Montagewänden,
 oben und unten an Rohfußböden und Decken
 aus Beton. Durchbiegung Decken < 10 mm.
- Oberflächenausbildung:
 Verspachtelung der Gipsplatten gemäß Merkblatt Nr. 2
 des Bundesverbandes der Gipsindustrie e.V.
 Qualitätsstufe Q2 Standardverspachtelung.
 (Grundverspachtelung plus Nachverspachtelung/Finish).
 Eventuelle Fugenbewehrung gemäß Herstellerangaben;
- Dämmschicht:
 Dämmschicht aus Mineralwolle nach DIN EN 13162,
 dicht und abgleitsicher im Zwischenraum eingebaut.
 Fehlstellen, insbesondere im Bereich der UW-Profile,
 sind unbedingt zu vermeiden.
 Anwendungsgebiete nach DIN 4108-10:
 WI,zk,dk, Innendämmung von Vorsatzschalen
 Brandverhalten nach DIN EN 13501-1: A1,
 Hergestellt mit Ecose® Technology, einem
 formaldehydfreien Bindemittel auf Basis vorwiegend
 natürlich-organischer Grundstoffe ohne Zusatz von
 künstlichen Farben oder Färbemitteln
 Dicken: Angaben in Positionen,
 längenbezogener Strömungswiderstand nach
 DIN EN 29053: r = Angaben in Positionen,
- Einbauort:
Geschosse: EG und UG

**01.02.0010 Vorsatzschale,direkt befestigt, Typ H2, d=110 mm**
Vorsatzschale als mit Metallunterkonstruktion
aus CD-Profilen als Einfachständerwerk mit
Direktabhängern befestigt an Massiv-und Montagewänden,
liefern und montieren.
Profile: CD 60/27/06 und UD 28/27/06
2 x 12,5 mm,TypH2 nach DIN EN 520
(GKBI n. DIN 18180),einseitig, zweilagig
Befestigung: DA-GK-100/ 150, Direktabhänger
Brandverhalten: DIN EN 13501-1: A1
Schallschtutz: Dämmschicht aus Mineralwolle
Dicke 30 mm, längenbezogener
Strömungswiderstand : r = 10 kPa·s/m²
Produkt: Knauf Insulation Akustik-Dämmplatte
TP 120 A oder gleichwertig.
Wandöhe : bis 3,25 m
Wanddicke: 52,5 mm
Hohlraumtiefe: ³ 200 mm
Oberflächen: Q 2, Standardverspachtelung
Einbaubereich: EG und UG
Einbauort: Feuchträume
Menge: 70,000 m2

**01.02.0020 Zulage zementgebundenen Bauplatten**
Zulage zur Vorposition für die Ausführung der
beschriebenen Trockenbaukonstruktion mit
zementgebundenen Bauplatten anstelle von Gipsplatten.
Ausführung als Beplankung mit zementgebundenen
Bauplatten, geeignet für erhöhte mechanische
Beanspruchung und/oder Feuchtbereiche, einschließlich:
Anpassung der Unterkonstruktion an erhöhtes
Plattengewicht
Verwendung systemkonformer, korrosionsgeschützter
Befestigungsmittel
Schneid-, Bohr- und Anpassarbeiten
Verspachtelung bzw. Fugenausbildung gemäß
Herstellerrichtlinie
Berücksichtigung erhöhter Material- und
Montageaufwendungen
Ausführung gemäß ATV DIN 18340 ?Trockenbauarbeiten?
sowie Herstellervorschriften.
Menge: 70,000 m2

**01.02.0030 Wandflächen unter 5 m2, zulage Vorsatzschalen**
Kleinflächen aus Gipsplatten
als Zulage zur Position Vorsatzschalen
Angegeben ist die Fläche je Wand;
Menge: 40,000 m2

**01.02.0040 Schachtwand = 3,20 m, CW 50 (417 mm), Piano GKF 2x 12,5 mm, d = 75 mm,**
Schachtwand als einseitig beplankte leichte Trennwand
DIN 4103-1, Einbaubereich 1/ 2 *.Brandschutztechnische
Anforderungen an die Bekleidung,Feuerwiderstandsklasse
30 Minuten nach DIN 4102-2.Rechenwert des bewerteten
Schalldämm-Maßes Rw,R = 30 dB.Bewertetes Schalldämm-Maß
Rw = 32,0 dBWandbreite: 0,25 + 0,25 m, Wanddicke: 75
mmWandhöhe: 3,10 m(max. zul. Wandhöhe: 3,20
m)Umlaufende Anschlüsse starr,vorhandener
Befestigungsuntergrund Stahlbeton/ Mauerwerk,Ausführung
mit Unterkonstruktion aus verzinkten Stahlblechprofilen
DIN 18182-1,Metallständer CW 50, Boden und
Deckenanschlüsse mit Randprofilen UW 50/40.Hinterlegung
des Randprofilsteges mit Plattenstreifen aus
Gipsplatten DIN 18180:Knauf Piano GKF oder gleichwertig
, einlagig, Plattendicke 12,5 mm,Kontaktfläche des
Plattenstreifens mit dem flankierenden Bauteil mit
Trennwandkitt versehen.Beplankung aus Gipsplatten DIN
18180 bzw. Typ DF EN 520: Feuerschutzplatte Knauf Piano
GKF oder gleichwertig ,zweilagig, Plattendicke 2x 12,5
mm,Verarbeitung gemäß DIN 18181.Verspachtelung der
Gipsplatten gemäß Merkblatt Nr. 2 des Bundesverbandes
der Gipsindustrie e.V. Qualitätsstufe Q2
Standardverspachtelung,Verarbeitung gemäß DIN 18181.
Die Ausführung erfolgt unter Verwendung von DIN EN
13963, Spachtelmaterial oder alternativ
Fügenfüller.Ausführung gemäß Herstellerangaben.System:
Knauf Schachtwand W628.de Typ B oder gleichwertig
Menge: 10,000 m2

#### Titel 01.03 Details

**01.03.0010 Eckausbildung Vorsatzschale, IE**
Ausbildung einer Innenecke von 90° an der
vorbeschriebenen, nichttragenden inneren
Trennwand.Unterkonstruktion raumhoch aus CW 50 Profilen
nach DIN EN 14195 und DIN 18182-1 ausbilden.Profile an
angrenzenden Bauteilen mit Verbindungsmittel gemäß DIN
EN 14566
Eckschutzschiene mit Spachtelmaterial nach DIN EN 13963
eben einspachteln.Innenecke nach Qualitätsstufe Q2
gemäß Merkblatt Nr. 2 des Bundesverbandes der
Gipsindustrie e.V. verspachteln.Die Toleranzen sind
nach DIN 18202 zu gewährleisten.Wandhöhe: 3,30 m
Menge: 10,000 m

**01.03.0020 Eckausbildung Vorsatzschale, AE**
Ecke  rechtwinklig ausbilden,
inkl. Kantenschutzpprofil an Außennecke.
Angegeben ist die Außenecke je Wand
als eine Ecke;
Profilgröße :  CD 60/27/06/CW/UW 50/50(40)/06
Wandabstand:  200 mm
Kantenprofil:  PVC oder Alu, 25x25x0,4 mm
Einbaubereich:  Vorsatzschalen,
Einbauort:  EG-u. UG
Richtfabrikat:  Knauf W623/626-A1 o.glw.
Angebotenes Fabrikat: ' '
Menge: 25,000 m

**01.03.0030 Eckschutzschiene für Gipsplattenbekleidungen liefern und montieren**
Eckschutzschiene als Kantenschutz für orizontale und
ertikale Außenecken von Gipsplattenbekleidungen,aus
verzinktem Stahlblech / alternativ PVC, geeignet für
Spachteltechnik,lot- und fluchtgerecht ausgerichtet,
vollflächig in Spachtelmasse eingebettet,inkl.
Befestigungsmittel, Verschnitt und Anpassarbeiten.
Ausführung gemäß ATV DIN 18340 ?Trockenbauarbeiten?
sowie Herstellerrichtlinien.Untergrund: Gipskarton-
oder Gipsfaserplattenbekleidung.Spachtelqualität
angrenzender Flächen: Q2.
Menge: 100,000 m

**01.03.0040 Ausschnitte in Beplankung, Abmessung bis 25 cm SL**
Ausschnitte herstellen in einseitiger Beplankung
der Vorsatzschalen und Installationswände, inkl.
erforderlicher Auswechslungen.
Abrechnung für zweilagige Beplankung.
Bauteil:  Wände
Plattendicke :  2 x 12,5 mm
Abmessung: 16 bis 25 cm Seitenlänge.
Menge: 15,000 St

**01.03.0050 Ausschnitte in Beplankung, Abmessung bis 50 cm SL**
Ausschnitte herstellen in einseitiger Beplankung
der Vorsatzschalen und Installationswände, inkl.
erforderlicher Auswechslungen.
Abrechnung für zweilagige Beplankung.
Bauteil:  Wände
Plattendicke :  2 x 12,5 mm
Abmessung: 25 bis 50 cm Seitenlänge.
Menge: 15,000 St

**01.03.0060 Ausschnitte in Beplankung, Durchm. bis 7,1 cm**
Ausschnitte als Zulage Wandbeplankung
in 2-lagiger Bekleidung für durchführender Leitungen,
Befestigungsbolzen  u.dgl.
Bauteil:  Wände
Plattendicke :  2 x 12,5 mm
Öffnungen:  für  1 bis 3 Kabelauslässe, Bolzen u.dgl.
Durchmesser:  bis 71 mm
Menge: 10,000 St

**01.03.0070 Türöffnung, Montagewand, GK 125 mm Öffnung 1,01 x 2,135 m**
Türöffnung in GK-Montagewand
mit Sturzprofil, seitlich raumhoch verstärken,
mit Metallständerprofilen UA/ CW  75
einschl. Boden- und Deckenanschluss,
befestigen mit Winkeln, Dübeln und Schrauben.
Baurichtmaß B/H: 1,01 /2,135 m
Fertigwanddicke: 125 mm
Einbaubereich: EG
Richtfabrikat: Knauf W112-E1 o.glw.
Angebotenes Fabrikat:
Menge: 1,000 St

**01.03.0080 HPL-beschichtete Vollspan-Innentür mit Stahl-UZ, 1,01 x 2,135m**
HPL-beschichtete Vollspan-Innentür mit Stahl-
Umfassungszarge, barrierefrei, Beh.WC

Liefern und fachgerecht montieren einer Innentüranlage
bestehend aus Türblatt und Stahl-Umfassungszarge für
Einbau in eine Trockenbauwand.

Türblatt:
Vollspan-Innentürblatt
beidseitig HPL-beschichtet (High Pressure Laminate),
widerstandsfähige Oberfläche, Feuchtraum geeignet
Oberfläche nach Bemusterung AG
Türblattdicke ca. 40 mm
3-teiliges Bandsystem, wartungsfrei
WC-Bad-Schloss (Olive) mit Notentriegelung außen
Edelstahl-Drückergarnitur (L-Form), Rosettenausführung
umlaufende Gummidichtung
untere Türkante feuchtraumgeeignet versiegelt

Abmessungen (barrierefrei):
lichte Durchgangsbreite = 900 mm
Türmaße: 1,01 x 2,135 mm
schwellenlos gemäß DIN 18040
Öffnungsrichtung DIN R
erforderliche Bewegungsflächen bauseits berücksichtigt

Zarge:
Stahl-Umfassungszarge, verzinkt und pulverbeschichtet
(RAL nach Wahl AG)
geeignet für Trockenbauwand (Wandstärke 125 mm )
mit Dichtungsprofil
3-seitig umlaufend
Befestigung mittels zugelassener Trockenbauanker
Hinterfütterung und kraftschlüssige Montage gemäß
Herstellervorgabe

Leistungen eingeschlossen:
Aufmaß
Lieferung
Einbau und Ausrichtung lot- und fluchtgerecht
Ausschäumen bzw. Hinterfüllen
Einregulieren der Tür
Funktionsprüfung
Schutzfolien bis zur Abnahme

Ausführung gemäß
ATV DIN 18340  Trockenbauarbeiten
DIN 18111 (Türblätter)
DIN 18040 (Barrierefreies Bauen)
Herstellerrichtlinien
Menge: 1,000 St

#### Titel 01.04 Decken

**01.04.0010 Rasterfeld Unterdecke, abgehängt, 625x625mm1x12,5,o.Dämmung,Typ H2, FR**
Bezeichnung: Sichtbares System, herausnehmbar
Serie: OWAlifetime collection oder gleichwertig
Hersteller: OWA oder gleichwertig
Einsatz: Deckensystem S 3

Auswahl Deckenraster LxB (mm):
625x625

Technische Daten:
Mineralplatten nach DIN EN 13964 und DIN 18177
Verwendbarkeitsnachweis gemäß EU-Bau PVO:
CE-Kennzeichen und Leistungserklärung (DoP)
Luftdurchlässigkeitsklasse: PM 1
Formaldehydklasse: FH 1
Abgabe VOC: TVOC 1
Dessin: Sternbild na Wal des AG
Farbe: weiß oder lichtgrau nach Wahl des AG,
endbehandelt
Lichtreflexionsgrad: ca. 88 (ISO 7724-2, ISO 7724-3)
Baustoffklasse: A2-s1,d0 nach DIN EN 13501-1
Kante: 3, ringsum scharfkantig
Plattenstärke: 15 mm
Schallabsorption:
Alpha w = 0,80, Absorptionsklasse B (EN ISO 11654)
NRC = 0,80 (ASTM E 1264)
Schall-Längsdämmung: Dn,f,w = 31 dB (EN ISO 10848)
Feuchtigkeitsbeständigkeit: bis 95% RH

Stahlblechprofile, verzinkt, Sichtseite matt weiß.
Sichtflächen höhengleich, kein Auflegen der Profile.

Beschreibung Rohbauteil:
Rohdecke: Beton (Bestand)

UK-Rohdecke bis Rückseite Platte:
Abhängehöhe (mm): '690'

OKF-Fußboden bis UK-Unterdecke:
Einbauhöhe (mm): '2400'

Montagekurzbeschreibung:
Im Achsabstand von 1250 oder 1200 mm sind mit
Spannabhänger Tragprofile abzuhängen, auszurichten und zu nivellieren.
In Querrichtung zu den Tragprofilen sind die
Verbindungsprofile und parallel zu den
Tragprofilen sind die kurzen Verbindungsprofile
einzuhängen und auszurichten.

Im Randbereich angeordnete Verbindungsprofile
können mit Verbindungswinkeln gegen
Verschieben gesichert werden.

Wandanschlusswinkeln inkl. Befestigungsmittel sind
einzuplanen.

In die beschriebene Konstruktion ist o. g.
Plattenmaterial einzulegen. Passplatten sind
vor Ort herzustellen und Zuschnitte einzukalkulieren.
Menge: 278,000 m2

**01.04.0020 Zulage Holzwolle-Akustikplatten**
Zulage zur vorherigen Position für die Ausführung der
obersten Plattenlage in Holzwolle-Akustikplatten aus
Holzfasern/Zement
Menge: 200,000 m2

**01.04.0030 Zulage Feuchtraum**
Zulage zur vorherigen Position für die Ausführung der
obersten Plattenlage in GKBI für Feucht-/Nassräumen
(Duschen und Vorraum)
Menge: 200,000 m2

**01.04.0040 Zulage Schallschutz**
Zulage zur zuvor beschriebenen Abhangdecke für die
Ausführung mit erhöhtem Schallschutz durch auflegen von
Dämmplatten auf der Unterdecke.
Menge: 100,000 m2

**01.04.0050 Kleinflächen,unter 5 m2, Decken abgeh., Zulage**
Kleinflächen aus Gipsplatten
als Zulage zur Position Abhangdecke
Angegeben ist die Fläche je Decke
Menge: 20,000 m2

**01.04.0060 Aussparung, Gipspl.-Decke, bis 300 mm**
Aussparung in Gipsplattendecke
wie folgt:
- Kanten sauber schneiden
- Schnittkanten mit Abdeckrahmen der
  Einbauteile knapp überdecken
- Unterkonstruktion ohne Auswechslungen
Aussparung :  über 200/200 bis 300/300 mm
Aussparung rund :  über 200 bis 300 mm
Menge: 15,000 St

**01.04.0070 Revisionsklappe 625 x 625 mm**
Bezeichnung: Revisionsklappe
Rastermaß (mm): 625 x 625
Konstruktionskurzbeschreibung
Stahlblechprofile, verzinkt, Sichtseite weiss.
Montagekurzbeschreibung:
Der Einbau der Revisionsklappe hat nach Herstellervorschrift zu erfolgen.
Klein- und Abhängeteile sind mit dem Montagestückpreis
abgegolten einschl. sämtlicher Deckenanpassarbeiten.
Die Revisionsklappe ist an allen vier Ecken gesondert
abzuhängen.
Die Revisionsklappe ist bauseits mit einer Platte. Dazu
ist die Platte entsprechend der
Größe der Revisionsklappe zuzuschneiden und im Bereich
des Verschlusses auszuschneiden.
Die 4 Laschen der Klappe aufbiegen, Passplatte von
hinten einlegen, Laschen wieder zurückbiegen.
Menge: 20,000 St

**01.04.0080 Abkofferung Abhangdecke Technik**
Herstellen einer verzinkten Metallunterkonstruktion aus
CD-/UD-Profilen für eine einseitige Abkofferung, 20 cm
tiefer als Hauptdeckenebene, inkl. Befestigung an
Rohdecke und Anschluss an Rasterdecke.
Beplankung Unterseite und Stirnfläche mit
Gipskartonplatten 12,5 mm, einlagig, inkl.
Verschraubung.
Verspachtelung der Gipskartonflächen in Qualitätsstufe
Q2 gem. DIN 18340, inkl. Eckschutzschienen.
Zuschneiden und Anarbeiten der Rasterdecke an vertikale
GK-Fläche, inkl. Profilanpassung.
Menge: 20,000 lfm

#### Titel 01.05 Zusätzliche Ausstattung

**01.05.0010 Zulage,Verstärkungsprofil,UA50/75/50x2**
Verstärkungsprofil liefern und montieren,
in Trockenbaukonstruktion der
Vorsatzschalen und Montagewände
als seitliche Verstärkung für bauseitig
montierten Sanitär-Tragmodule oder
für wandhängende Lasten.
Profil :  UA 50/75/50 x 2,0 mm
Bauteil: Tragmodule für WC, WB,etc.
Angeb. Fabrikat : .....
Menge: 40,000 m

**01.05.0020 Zulage, UK Haltegriffe, WC / WB**
Traggerüst aus Holzbohle senkrecht
im Wandhohlraum, befestigt an Rohfußboden und
seitlich an UA-Stahlprofilen (in gesonderter Position),
für wandhängende Lasten beidseitig
der WCs und Waschbecken.
Last: 100 kg an der Spitze des 1,20 m langen
Haltegriffes.
Objektbefestigungen bauseits mit Stockschrauben,
U-Scheibe und Stahlmutter.
Einbauort:  Behinderten WC, Bad
Einbauhöhe:  ca.71cm
Bohle,h/b/d:  90  x 20  x 2,5 cm
Bauteil:  WC-Becken, WB-Becken,
Konsollast :  bis 1,5 kN/m
Angeb. Fabrikat : .....................
Menge: 42,000 St

**01.05.0030 Zulage, Universaltraverse in Montagew.,HW-Platte Bäder**
Universaltraverse aus Holzwerkstoffplatte
waagerecht zwischen die Stahl-Ständerprofile der
Montagewand bzw Vorsatzschale mittels verzinkter
Stahllaschen und Blechschrauben befestigen.
Einbauort:  Feucht/Nassräumen
Bauteil:  Duschhandlauf  u.a.
Plattenmaterial :  wasserfeste Mehrschicht-
 Holzwerkstoffplatte
Plattendicke :  ca. 25 mm
Plattengröße :  ca. 250/1000 mm
Konsollast :  bis 1,5 kN/m
Angeb. Fabrikat : .....
Menge: 45,000 m

#### Titel 01.06 Akustik Elemente Wandmontage

**01.06.0010 Akustik-Wandelement**
Akustik-Wandelement, B1, Struktur 1,0 mm, KN auf Holz,
verdeckt.
Befestigung an Wand als Einzelelement -als 3-teilige
Gruppierung.

Lieferung und Montage eines Holzwolle-Akustik-Element,
bestehend aus:
1.) Zementgebundene Holzwolle-Leichtbauplatte nach DIN
EN 13168:2012+A1:2015
Brandverhalten: Klasse B-s1, d0 nach DIN-EN
13501:1:2018
Montage: mit verdeckten KN-Beschlägen direkt auf
Holzlattung
Leitfabrikat: Troldtekt® Akustik mit ultrafeiner
Struktur; 1,0 mm Faserbreite oder gleichwertig
Feuchtebeständigkeit:
98 % (+2/-5 %) oder entsprechend Klasse D gemäß EN
13964:2014 Anhang F Prüfung mit Zusatzlasse
Chloridgehalt: Klasse Cl3 < 0,06 %
Farbe:
- Natur Hell (ohne Farbauftrag)
- Grau hell ähnlich RAL 7001
- Sonderfarben RAL oder NCS
Kantenausführung:
- K0-N (gerade Kante)
Modulmaß (B/L):
- 600 x 1.200 mm
Stärke: .
- 35 mm

Die Holzwolle-Akustikplatten verfügen über eine CE-
Kennzeichnung, PEFC?- oder FSC®-Zertifizierung (FSC®
C115450) und sind nachgewiesen emissionsarm (z.B.:
Blauer Engel, dänisches Raumklima-Gütesiegel).
Als Nachweis für Nachhaltigkeit definiert durch
Materialgesundheit, Rückführbarkeit in den biologischen
Kreislauf, Nutzung erneuerbarer Energien,
Wassermanagement, sowie die soziale Verantwortung des
Herstellers gilt beispielsweise die Cradle to Cradle? -
Zertifizierung (Version 3.1) ab der Kategorie Gold.

Bei Alternativangeboten ist die Gleichwertigkeit aller
funktionalen Eigenschaften vom Bieter schriftlich
nachzuweisen.

2.) Unterkonstruktion aus direktbefestigter Holzlattung
Die Holzlattung (40/60 mm) wird mit einem Achsabstand
von 600 mm flachkant an der Rohwand mit dafür
zugelassenen Dübeln, Schrauben und/oder
Direktbefestigern im max. Abstand von 900 mm befestigt.
Überschreitet die Rohdecke eine Toleranz von ± 3 mm in
waagerechter Ebene auf 2,4 m Länge, sind diese
Toleranzen unter Verwendung von Direktbefestigern
auszugleichen.
Der Korrosionsschutz aller Metallteile muss den am
Einbauort herrschenden Bedingungen Sorge tragen.
Raumhöhe bis 3100 mm

Montagekurzbeschreibung:
KN-Beschläge zur Plattenbefestigung ohne sichtbare
Schrauben.
Die Holzwolle-Akustikplatten sind auf die wie vor
beschriebene Holzlattung mittels KN-Beschläge nach
Montageanleitung zu befestigen. Die Beschläge werden
mittig auf die Holzlatten mit 2 Schrauben pro Beschlag
montiert.
Die Bauplatten werden einzeln und nicht im Verband
vertikal ausgerichtet an der Wand befestigt. 3
Bauplatten ergeben eine Gruppe mit je 20cm Abstand
zueinander.
Montagehöhe: OK Akustikelement = OK Türrahmen.
Beschädigte oder verschmutzte Platten dürfen nicht
eingebaut werden.
Bei farblich beschichteten Platten ist eine
Doppeleinfärbung im Bereich der Schraubenköpfe zu
vermeiden.
Die abnahmefertige Montage ist nach DIN EN 13964:2014,
Vorbemerkungen, Architektenplänen, Angaben der
Bauleitung sowie den Verarbeitungsrichtlinien und
Montageanleitungen der Hersteller in handwerklich
einwandfreier Arbeit auszuführen.

Leitfabrikat: Troldtekt® Akustik mit ultrafeiner
Struktur (1,0 mm Faserbreite)

Angebotenes Fabrikat: ..........
Menge: 20,000 m2

**01.06.0020 Zulage Sonderfärbung**
Zulage zur Vorsposition für werkseitige
Sonderlackierung nach RAL-Farbton einschließlich
Abstimmung des RAL-Farbtons mit dem Auftraggeber,
Bereitstellung Farbtonmuster, werkseitige Beschichtung
aller sichtbaren Flächen entsprechend Muster, inkl.
aller erforderlichen Lackier-, Trocknung- und
Qualitätsprüfmaßnahmen.

Leistungsumfang:
Abstimmung und Freigabe eines RAL-Farbtons durch den
Auftraggeber
Herstellung von Farbmustern zur Freigabe (Musterteil
ca. 50 × 50 mm)
Werkseitige Lackierung der Akustikplatten in gewähltem
RAL-Farbton
Alle Schichten gemäß Hersteller-Lacksystem
(Grundierung, Decklack)
Schutz und Kennzeichnung während Transport und Montage
Qualitätskontrolle der Farbdeckung, Glanzgrad und
Tonwert
Menge: 10,000 m2

**01.06.0030 Farbmustern zur Freigabe (Musterteil ca. 50 × 50 mm)**
Herstellung von Farbmustern zur Freigabe (Musterteil
ca. 50 × 50 mm)
Menge: 5,000 St

#### Titel 01.07 WC- Trennwände /Schamwand

**01.07.0010 WC-Trennwandanlage**
Liefern und montieren einer WC-Trennwandanlage zur
Ausbildung von 4 WC-Kabinen zwischen vorhandenen
massiven seitlichen Wänden, bestehend aus Trennwänden,
Türen und Beschlägen.
Ausführung als feuchtraumgeeignetes
Sanitärtrennwandsystem, bestehend aus:
Trennwandplatten aus HPL-Vollkernplatten oder
beschichteten Kompaktplatten, Stärke ca. 1315 mm
Oberfläche beidseitig beschichtet,
feuchtigkeitsbeständig, stoßfest und
reinigungsfreundlich
Aluminium- oder Edelstahlprofile für Wandanschlüsse und
Aussteifung
4 Kabinentüren mit
WC-Verriegelung mit Frei/Besetzt-Anzeige
Notentriegelung von außen
selbstschließenden Beschlägen
Edelstahl-Fußstützen höhenverstellbar
Bodenfreiheit ca. 150200 mm
Türhöhe ca. 2000 mm
Trennwandtiefe gemäß Planung ca. 12001400 mm
alle sichtbaren Beschläge korrosionsbeständig
inkl. aller Befestigungsmittel und Nebenleistungen
Montage an vorhandene massive Seitenwände und Boden.
Abrechnung: Pauschal je WC-Trennwandanlage mit 4 Kabinen
Menge: 3,000 St

#### Titel 01.11 STUNDENLOHNARBEITEN

**01.11.0010 Stundenlohn Facharbeiter**
Für evtl. erforderliche Arbeiten, die nicht im
Leistungsverzeichnis erfaßt sind und nur auf
ausdrückliche Anweisung und gegen Nachweis zur
Ausführung kommen, werden verrechnet für:
Facharbeiter
Menge: 20,000 h

**01.11.0020 Stundenlohn Helfer**
Für evtl. erforderliche Arbeiten, die nicht im
Leistungsverzeichnis erfaßt sind und nur auf
ausdrückliche Anweisung und gegen Nachweis zur
Ausführung kommen, werden verrechnet für:
Helfer
Menge: 20,000 h

USt %: 19,00
